# Motor de agua y gong para equipo de alarma, referencia MAG de Cofem

- Propiedad del archivo: CONSTRUNARIO
- Formato: FIEBDC-3/2012
- Programa: Construnario Versión 3.51
- Fecha de los precios: 11/07/2024
- Divisa: EUR

| Código | Ud | Descripción | Precio |
|---|---|---|---|
| MAG | u | Motor de agua y gong para equipo de alarma, referencia MAG de Cofem | 476.27 |
