# Módulo de salida de 1 relé supervisado (Y 24V-NA/NC), referencia MDA1Y de Cofem

- Propiedad del archivo: CONSTRUNARIO
- Formato: FIEBDC-3/2012
- Programa: Construnario Versión 3.51
- Fecha de los precios: 11/07/2024
- Divisa: EUR

**MDA1Y** u Módulo de salida de 1 relé supervisado (Y 24V-NA/NC), referencia MDA1Y de Cofem
Precio: 75.94
Módulo microprocesado y direccionable (con aislador de cortocircuito) que se instala como un elemento más del bucle. El módulo se alimenta por la conexión al bucle, pero precisa de una alimentación auxiliar de 30V que proporcione la energía necesaria a los dispositivos gobernados por los relés. Este supervisa la presencia de tensión en la línea de alimentación auxiliar de 30V además de en las salidas de los relés supervisados. El módulo está protegido por un fusible autorearmable de 0,9 A y cada salida supervisada de 0,5 A. El parpadeo del led rojo transparente nos indica la comunicación con la central. El encendido del led verde indica el disparo de uno o ambos relés. Es un módulo de dos salidas de relés de accionamiento simultáneo (con una sola función), tanto en su tipo de aplicación (sirena, maniobra o pre-alarma), como en su temporización y combinación de sensores que los activan. La salida de relé R1 es supervisada por medio de una resistencia final de línea de 33 kO, indicando el estado de línea abierta o línea cruzada. La salida de relé R2 actúa como contacto NA y NC, no supervisado, siendo su aplicación típica el disparo de los electroimanes de las puertas cortafuegos. Teniendo en cuenta el consumo producido sobre el sistema, se recomienda instalar fuentes de alimentación externas (FAE) para más de 10 electroimanes en total por central. Se suministra en módulos rectangulares fabricados en ABS termorresistente. El módulo MDA1Y está certificado de acuerdo a la Norma EN 54-18 por AENOR, y con marcado CE según el Reglamento Europeo de Productos de la Construcción (UE) Nº305/2011.
