# Módulo de relés libre de tensión, referencia MDL2R de Cofem. 2 relés

- Propiedad del archivo: CONSTRUNARIO
- Formato: FIEBDC-3/2012
- Programa: Construnario Versión 3.51
- Fecha de los precios: 11/07/2024
- Divisa: EUR

**MDL2R** u Módulo de relés libre de tensión, referencia MDL2R de Cofem. 2 relés
Precio: 37.96
Módulo de relés para sistema de detección de incendios. Este módulo consiste en un relé que controla la salida de un contacto seco Normalmente Abierto (NA) Normalmente Cerrado (NC), no supervisado. Dicha disposición permite controlar como aplicación típica el disparo de los electroimanes de puerta y compuertas cortafuegos en los sistemas convencionales de detección de incendios, bien a través de la alimentación de la central o de Fuentes de Alimentación Externa (FAE). El equipo es muy sencillo y fácil de instalar. El circuito del módulo de relés está montado sobre una base de plástico, la cual lleva unas cintas adhesivas que permiten fijarlo de forma cómoda en el lugar que mejor convenga, aprovechando el espacio disponible en las centrales, Fuentes de Alimentación (FAE), etc, siguiendo la normal distribución del cableado de la instalación. Además, el módulo de relés contiene un fusible de seguridad en el lado del contacto seco. Se dispone de tres versiones de módulos en función del número de relés contenidos sobre la base: · MDL1R: Módulo formado por 1 relé. · MDL2R: Módulo formado por 2 relés. · MDL-8: Módulo formado por 8 relés. Características: · Relé con salida de contacto seco NA-NC, no supervisado. · Instalación sencilla por medio de cintas adhesivas, aprovechando el espacio útil y siguiendo la normal distribución del cableado. · Contiene fusible de seguridad.
