# Manguera plana ĝ45, referencia MR4515RG de Cofem. Longitud: 15m, racorada

- Propiedad del archivo: CONSTRUNARIO
- Formato: FIEBDC-3/2012
- Programa: Construnario Versión 3.51
- Fecha de los precios: 16/07/2024
- Divisa: EUR

| Código | Ud | Descripción | Precio |
|---|---|---|---|
| MR4515RG | u | Manguera plana ĝ45, referencia MR4515RG de Cofem. Longitud: 15m, racorada | 146.33 |
