# Mini válvula de bola para drenaje, de 1/8”, referencia MVBX de Cofem

- Propiedad del archivo: CONSTRUNARIO
- Formato: FIEBDC-3/2012
- Programa: Construnario Versión 3.51
- Fecha de los precios: 11/07/2024
- Divisa: EUR

| Código | Ud | Descripción | Precio |
|---|---|---|---|
| MVBX | u | Mini válvula de bola para drenaje, de 1/8”, referencia MVBX de Cofem | 4.65 |
