# Placas varias 210x297mm, referencia PL-F de Cofem

- Propiedad del archivo: CONSTRUNARIO
- Formato: FIEBDC-3/2012
- Programa: Construnario Versión 3.51
- Fecha de los precios: 16/07/2024
- Divisa: EUR

**PL-F** u Placas varias 210x297mm, referencia PL-F de Cofem
Precio: 4.34
Placas varias de PVC Fotoluminiscentes clase "B" de dimensiones 210x297.
