# Placa fotoluminiscente 297x210mm "No utilizar en caso de incendio", referencia PLFC541 de Cofem

- Propiedad del archivo: CONSTRUNARIO
- Formato: FIEBDC-3/2012
- Programa: Construnario Versión 3.51
- Fecha de los precios: 16/07/2024
- Divisa: EUR

| Código | Ud | Descripción | Precio |
|---|---|---|---|
| PLFC541 | u | Placa fotoluminiscente 297x210mm "No utilizar en caso de incendio", referencia PLFC541 de Cofem | 4.34 |
