# Pértiga de 2,5m telescópica (1,27-2,25m), referencia PR-H de Cofem. Con comprobador

- Propiedad del archivo: CONSTRUNARIO
- Formato: FIEBDC-3/2012
- Programa: Construnario Versión 3.51
- Fecha de los precios: 11/07/2024
- Divisa: EUR

**PR-H** u Pértiga de 2,5m telescópica (1,27-2,25m), referencia PR-H de Cofem. Con comprobador
Precio: 1220.81
Pértiga de 2,5m de longitud, telescópica (1,27-2,5m), y comprobador, para el testeo de detectores de incendio.
