# Pulsador manual de disparo de extinción, referencia PUC-DR de Cofem

- Propiedad del archivo: CONSTRUNARIO
- Formato: FIEBDC-3/2012
- Programa: Construnario Versión 3.51
- Fecha de los precios: 11/07/2024
- Divisa: EUR

**PUC-DR** u Pulsador manual de disparo de extinción, referencia PUC-DR de Cofem
Precio: 21.27
Pulsadores manuales simplificados de paro y disparo de sistemas de extinción mediante agentes gaseosos. Incorpora un indicador de acción (led) que se ilumina en caso de ser accionado manualmente, además de dispararse una lengüeta de color amarillo en la parte inferior de la cara de accionamiento. Pulsador fácilmente rearmable mediante el accionamiento del interruptor amarillo de la cara frontal. Modelo PUC-PR: Pulsador manual simplificado de PARO de EXTINCIÓN (color azul) para uso en centrales convencionales CLVR02EXT. Modelo PUC-DR: Pulsador manual simplificado de DISPARO de EXTINCIÓN (color amarillo) para uso en centrales convencionales CLVR02EXT.
