# Pulsador de alarma rearmable para sistema convencional, referencia PUCAR de Cofem

- Propiedad del archivo: CONSTRUNARIO
- Formato: FIEBDC-3/2012
- Programa: Construnario Versión 3.51
- Fecha de los precios: 11/07/2024
- Divisa: EUR

**PUCAR** u Pulsador de alarma rearmable para sistema convencional, referencia PUCAR de Cofem
Precio: 13.42
Pulsador manual de alarma rearmable para sistema convencional de detección de incendios. Incorpora un indicador de acción (led rojo) que se ilumina en caso de ser accionado manualmente (alarma). Características: · Pulsador fácilmente rearmable mediante el accionamiento del interruptor amarillo de la cara frontal. · Tapa protectora transparente de la cara de accionamiento para evitar pulsaciones accidentales. · Reconocimiento visual inmediato del estado de alarma por la activación permanente del led y el disparo de una lengüeta de color amarillo en la parte inferior de la cara de accionamiento. · Certificado por AENOR según la norma EN 54-11 y con marcado CE según el Reglamento Europeo de Productos de la Construcción (UE) Nº305/2011.
