# Pulsador libre de tensión, referencia PUCARLT de Cofem

- Propiedad del archivo: CONSTRUNARIO
- Formato: FIEBDC-3/2012
- Programa: Construnario Versión 3.51
- Fecha de los precios: 11/07/2024
- Divisa: EUR

**PUCARLT** u Pulsador libre de tensión, referencia PUCARLT de Cofem
Precio: 15.59
Pulsador manual libre de tensión rearmable que puede ser usado con diferentes finalidades, como sistemas de detección de incendios, sistemas de evacuación, etc. Existen 2 variantes: - En color rojo: referencia PUCARLT - En color verde: referencia PUCARVLT El pulsador dispone de un contacto seco interno asociado a su estado de activación. Cuando el pulsador manual está en reposo, el contacto seco interno está abierto. En esta situación los polos positivos y negativos de su alimentación no están en contacto, por lo que puede colocarse una resistencia final de línea o supervisión, si es necesario. Cuando el pulsador manual está activado, el contacto seco está cerrado. En esta situación los polos positivos y negativo de su alimentación están en contacto cerrando el circuito. Características: Pulsador fácilmente rearmable mediante el accionamiento del interruptor amarillo de la cara frontal. Tapa protectora transparente de la cara de accionamiento para evitar pulsaciones accidentales. Reconocimiento visual inmediato del estado de alarma por el disparo de una lengüeta de color amarillo en la parte inferior de la cara de accionamiento. Derivado de pulsador certificado según la norma EN 54-11.
