# Racor ĝ25 rosca exterior, referencia RRE25E de Cofem. Uso normal

- Propiedad del archivo: CONSTRUNARIO
- Formato: FIEBDC-3/2012
- Programa: Construnario Versión 3.51
- Fecha de los precios: 11/07/2024
- Divisa: EUR

| Código | Ud | Descripción | Precio |
|---|---|---|---|
| RRE25E | u | Racor ĝ25 rosca exterior, referencia RRE25E de Cofem. Uso normal | 16.29 |
