# Codo 90º 25mm, referencia SAC109025 de Cofem. Bolsa 10uds

- Propiedad del archivo: CONSTRUNARIO
- Formato: FIEBDC-3/2012
- Programa: Construnario Versión 3.51
- Fecha de los precios: 11/07/2024
- Divisa: EUR

| Código | Ud | Descripción | Precio |
|---|---|---|---|
| SAC109025 | u | Codo 90º 25mm, referencia SAC109025 de Cofem. Bolsa 10uds | 84.04 |
