# Codo 45º 25mm, referencia SAC54525 de Cofem. Bolsa 10uds

- Propiedad del archivo: CONSTRUNARIO
- Formato: FIEBDC-3/2012
- Programa: Construnario Versión 3.51
- Fecha de los precios: 11/07/2024
- Divisa: EUR

| Código | Ud | Descripción | Precio |
|---|---|---|---|
| SAC54525 | u | Codo 45º 25mm, referencia SAC54525 de Cofem. Bolsa 10uds | 24.92 |
