# Punto de muestreo capilar Ĝ8, referencia SAPMC de Cofem

- Propiedad del archivo: CONSTRUNARIO
- Formato: FIEBDC-3/2012
- Programa: Construnario Versión 3.51
- Fecha de los precios: 11/07/2024
- Divisa: EUR

| Código | Ud | Descripción | Precio |
|---|---|---|---|
| SAPMC | u | Punto de muestreo capilar Ĝ8, referencia SAPMC de Cofem | 8.51 |
