# Soporte para 4 generadores GA300, referencia SGA 300-4 de Cofem

- Propiedad del archivo: CONSTRUNARIO
- Formato: FIEBDC-3/2012
- Programa: Construnario Versión 3.51
- Fecha de los precios: 11/07/2024
- Divisa: EUR

**SGA 300-4** u Soporte para 4 generadores GA300, referencia SGA 300-4 de Cofem
Precio: 163.07
Soporte individual para 4 botes generadores de SOYUZ.
