# Soporte para 6 generadores GA300, referencia SGA 300-6 de Cofem

- Propiedad del archivo: CONSTRUNARIO
- Formato: FIEBDC-3/2012
- Programa: Construnario Versión 3.51
- Fecha de los precios: 11/07/2024
- Divisa: EUR

**SGA 300-6** u Soporte para 6 generadores GA300, referencia SGA 300-6 de Cofem
Precio: 199.09
Soporte individual para 6 botes generadores de SOYUZ.
