# Indicador visual tipo flash 24v, referencia SIR-PIT de Cofem

- Propiedad del archivo: CONSTRUNARIO
- Formato: FIEBDC-3/2012
- Programa: Construnario Versión 3.51
- Fecha de los precios: 11/07/2024
- Divisa: EUR

| Código | Ud | Descripción | Precio |
|---|---|---|---|
| SIR-PIT | u | Indicador visual tipo flash 24v, referencia SIR-PIT de Cofem | 61.73 |
