# Sirena de alarma óptico acústica de 24v, referencia SIR24F de Cofem

- Propiedad del archivo: CONSTRUNARIO
- Formato: FIEBDC-3/2012
- Programa: Construnario Versión 3.51
- Fecha de los precios: 11/07/2024
- Divisa: EUR

**SIR24F** u Sirena de alarma óptico acústica de 24v, referencia SIR24F de Cofem
Precio: 41.74
Sirena de alarma óptico acústica de 24v. Características: Material: P.V.C. rojo Voltaje de funcionamiento: 30 Vdc Consumo a 30 Vdc: 70 mA Potencia 85 dB Temperatura de funcionamiento 5ºC a 40ºC Dimensiones 80 x 80 x 30 mm Flash intermitente: Si
