# Sirena de alarma acústica de 24v, referencia SIR24P de Cofem

- Propiedad del archivo: CONSTRUNARIO
- Formato: FIEBDC-3/2012
- Programa: Construnario Versión 3.51
- Fecha de los precios: 11/07/2024
- Divisa: EUR

**SIR24P_1** u Sirena de alarma acústica de 24v, referencia SIR24P de Cofem
Precio: 29.36
Sirena de interior para conectarse directamente a la salida de las centrales o de los módulos de relés. Características: Material: P.V.C. rojo Voltaje de funcionamiento: 30 Vdc Consumo a 30 Vdc: 70 mA Potencia: 85 dB Temperatura de funcionamiento: 5ºC a 40ºC Dimensiones: 80 x 80 x 30 mm
