# Sirena de 24v con voz, referencia SIR24SC de Cofem

- Propiedad del archivo: CONSTRUNARIO
- Formato: FIEBDC-3/2012
- Programa: Construnario Versión 3.51
- Fecha de los precios: 11/07/2024
- Divisa: EUR

**SIR24SC** u Sirena de 24v con voz, referencia SIR24SC de Cofem
Precio: 145.91
Sirena de 24 Vdc con voz . IP 21. Dimensiones: 105 (ancho)x110(largo)x100(alto) mm. Certificado según Norma EN 54-3 de acuerdo con la Directiva/Reglamento de los Productos de la Construcción.
