# Sprinkler 1/2" colgante K80 rápido cromo 141º, referencia SP12C80R141C de Cofem

- Propiedad del archivo: CONSTRUNARIO
- Formato: FIEBDC-3/2012
- Programa: Construnario Versión 3.51
- Fecha de los precios: 11/07/2024
- Divisa: EUR

| Código | Ud | Descripción | Precio |
|---|---|---|---|
| SP12C80R141C | u | Sprinkler 1/2" colgante K80 rápido cromo 141º, referencia SP12C80R141C de Cofem | 11.69 |
