# Sprinkler 1/2" montante K80 rápido bronce 93º, referencia SP12M80R93B de Cofem

- Propiedad del archivo: CONSTRUNARIO
- Formato: FIEBDC-3/2012
- Programa: Construnario Versión 3.51
- Fecha de los precios: 11/07/2024
- Divisa: EUR

| Código | Ud | Descripción | Precio |
|---|---|---|---|
| SP12M80R93B | u | Sprinkler 1/2" montante K80 rápido bronce 93º, referencia SP12M80R93B de Cofem | 10.83 |
