# Sprinkler 1/2" oculto premium rápido 72° (tapa incluida), referencia SP12O80R72WP de Cofem

- Propiedad del archivo: CONSTRUNARIO
- Formato: FIEBDC-3/2012
- Programa: Construnario Versión 3.51
- Fecha de los precios: 11/07/2024
- Divisa: EUR

| Código | Ud | Descripción | Precio |
|---|---|---|---|
| SP12O80R72WP | u | Sprinkler 1/2" oculto premium rápido 72° (tapa incluida), referencia SP12O80R72WP de Cofem | 42.83 |
