# Embellecedor pintado blanco, referencia SPEP de Cofem

- Propiedad del archivo: CONSTRUNARIO
- Formato: FIEBDC-3/2012
- Programa: Construnario Versión 3.51
- Fecha de los precios: 11/07/2024
- Divisa: EUR

| Código | Ud | Descripción | Precio |
|---|---|---|---|
| SPEP | u | Embellecedor pintado blanco, referencia SPEP de Cofem | 2.44 |
