# Sonda térmica, referencia ST de Cofem

- Propiedad del archivo: CONSTRUNARIO
- Formato: FIEBDC-3/2012
- Programa: Construnario Versión 3.51
- Fecha de los precios: 11/07/2024
- Divisa: EUR

**ST** u Sonda térmica, referencia ST de Cofem
Precio: 469.78
Sonda térmica regulable entre 50 y 220ºC que actuar sobre un relé de contacto seco. El dispositivo se puede alimentar de las líneas de zona de un sistema de detección y alarma de incendios.
