# Sonda de temperatura 70º, referencia ST70ATEX de Cofem. Para ambientes explosivos

- Propiedad del archivo: CONSTRUNARIO
- Formato: FIEBDC-3/2012
- Programa: Construnario Versión 3.51
- Fecha de los precios: 16/07/2024
- Divisa: EUR

**ST70ATEX** u Sonda de temperatura 70º, referencia ST70ATEX de Cofem. Para ambientes explosivos
Precio: 486.60
Detector de calor puntual basado en una sonda que permite su instalación en ambientes especiales. Dependiendo de las necesidades de protección, el detector puede ser usado en: · Ambientes agresivos: Modelos IP65. · Ambientes ATEX: II2GD Exd IIC T6.
