# Sonda de temperatura programable de -20º a 110º, referencia STPR110C65 de Cofem. Con caja IP65

- Propiedad del archivo: CONSTRUNARIO
- Formato: FIEBDC-3/2012
- Programa: Construnario Versión 3.51
- Fecha de los precios: 11/07/2024
- Divisa: EUR

**STPR110C65** u Sonda de temperatura programable de -20º a 110º, referencia STPR110C65 de Cofem. Con caja IP65
Precio: 465.49
Detector de calor puntual basado en una sonda que permite su instalación en ambientes especiales. Dependiendo de las necesidades de protección, el detector puede ser usado en: · Ambientes agresivos: Modelos IP65. · Ambientes ATEX: II2GD Exd IIC T6.
