# Transmisor GSM, referencia TRTFGSM de Cofem

- Propiedad del archivo: CONSTRUNARIO
- Formato: FIEBDC-3/2012
- Programa: Construnario Versión 3.51
- Fecha de los precios: 11/07/2024
- Divisa: EUR

**TRTFGSM** u Transmisor GSM, referencia TRTFGSM de Cofem
Precio: 543.04
Transmisor telefónico programable para sistema de detección de incendios cuyas llamadas se hacen a través de GSM. La tarjeta SIM no está incluida.
