# Transmisor telefónico programable, referencia TRTFP de Cofem

- Propiedad del archivo: CONSTRUNARIO
- Formato: FIEBDC-3/2012
- Programa: Construnario Versión 3.51
- Fecha de los precios: 11/07/2024
- Divisa: EUR

**TRTFP** u Transmisor telefónico programable, referencia TRTFP de Cofem
Precio: 303.81
Transmisor telefónico programable para sistema de detección de incendios.
