# Válvula de drenaje y prueba 1" DN25 K'=80, referencia V1DP80 de Cofem

- Propiedad del archivo: CONSTRUNARIO
- Formato: FIEBDC-3/2012
- Programa: Construnario Versión 3.51
- Fecha de los precios: 11/07/2024
- Divisa: EUR

| Código | Ud | Descripción | Precio |
|---|---|---|---|
| V1DP80 | u | Válvula de drenaje y prueba 1" DN25 K'=80, referencia V1DP80 de Cofem | 119.40 |
