# Válvula de asiento de 1” M-H con toma de manómetro de 1/8” para CR3X, referencia V25HX de Cofem

- Propiedad del archivo: CONSTRUNARIO
- Formato: FIEBDC-3/2012
- Programa: Construnario Versión 3.51
- Fecha de los precios: 11/07/2024
- Divisa: EUR

**V25HX** u Válvula de asiento de 1” M-H con toma de manómetro de 1/8” para CR3X, referencia V25HX de Cofem
Precio: 26.89
Válvula de asiento de 1” M-H con toma de manómetro de 1/8” para CR3X
