# Válvula de asiento tipo din 1 1/2", referencia V45X de Cofem

- Propiedad del archivo: CONSTRUNARIO
- Formato: FIEBDC-3/2012
- Programa: Construnario Versión 3.51
- Fecha de los precios: 11/07/2024
- Divisa: EUR

**V45X** u Válvula de asiento tipo din 1 1/2", referencia V45X de Cofem
Precio: 65.04
Válvula de asiento tipo DIN 1 1/2" con toma de manómetro para BIE 45.
