# Central algorítmica direccionable para detección de incendios, referencia ZAFIR02B de la serie Zafir de Cofem, 2 bucles

- Propiedad del archivo: CONSTRUNARIO
- Formato: FIEBDC-3/2012
- Programa: Construnario Versión 3.51
- Fecha de los precios: 11/07/2024
- Divisa: EUR

**ZAFIR02B** u Central algorítmica direccionable para detección de incendios, referencia ZAFIR02B de la serie Zafir de Cofem, 2 bucles
Precio: 1186.47
Central de detección y alarma de incendios algorítmica-direccionable certificada EN 54-2 y EN 54-4 de acuerdo con el Reglamento de Productos de la Construcción. El nuevo desarrollo de la central Cofem Zafir permite integrar toda la funcionalidad de un sistema algorítmico direccionable en un cofre de dimensiones reducidas con capacidad de hasta 452 detectores en 2 bucles. La central es totalmente compatible con el sistema Lyon, destacando que los elementos del bucle (sensores, pulsadores, módulos de relés, masters y módulos de señales técnicas) tienen la propiedad de ser autoidentificables, es decir, todos ellos pueden ser instalados sin necesidad de una codificación manual previa, facilitando enormemente el montaje y posteriores modificaciones de la instalación. Características: • Central base de 1 ó 2 bucles. • Permite conectar 226 puntos por bucle. • Todos los puntos de los bucles son supervisados, excepto el aislador de bucle KABY. • Capacidad de hasta 64 relés configurables. • Permite la programación de 99 zonas. • Historial que almacena hasta 6601 eventos con fecha y hora. • Configuración de relés con la activación de 1,2 ó 3 detectores de alarma. • Función de autoconfiguración de disparo de relés. • Permite configurar dispositivos visuales y/o sonoros de las bases de los detectores como relés alimentados del bucle. • Salida de sirena retardada programable de 0 a 10 minutos supervisada, identificada como S1. • Salida de alarma como relé libre de tensión no supervisada, identificada como ALARM. • Salida de avería, retardada y supervisada, identificada como FAULT. • Permite conectar sirenas direccionables en el bucle. • Pulsador de evacuación. • Display LCD retroiluminado de 4 líneas y 40 caracteres. • Incorpora varios idiomas por defecto (español, inglés, francés, portugués, etc). • Configurable y manejable mediante software de PC, I-Link. • Acceso al teclado del panel mediante un código numérico. • Permite la conexión de hasta 15 repetidores y/o 15 centrales en red. • Contact ID bajo demanda. • Cofem Remote bajo demanda. • Medidas: 363 x 331 x 96 mm. • Certificado por AENOR según la Norma EN 54 parte 2 y EN 54 parte 4, y con marcado CE según el Reglamento Europeo de Productos de la Construcción (UE) N°305/2011.
