# Zócalo para sensor SCO y SDN, referenia ZSCO de Cofem

- Propiedad del archivo: CONSTRUNARIO
- Formato: FIEBDC-3/2012
- Programa: Construnario Versión 3.51
- Fecha de los precios: 11/07/2024
- Divisa: EUR

**ZSCO** u Zócalo para sensor SCO y SDN, referenia ZSCO de Cofem
Precio: 5.41
Zócalo para detector de monóxido de carbono DCO, marca COSENSOR, preparada para instalaciones con tubo de ?16 mm.
