# Central de detección y alarma de incendios algorítmica direccionable, referencia ZYR de la serie Zafir de Cofem

- Propiedad del archivo: CONSTRUNARIO
- Formato: FIEBDC-3/2012
- Programa: Construnario Versión 3.51
- Fecha de los precios: 11/07/2024
- Divisa: EUR

**ZYR** u Central de detección y alarma de incendios algorítmica direccionable, referencia ZYR de la serie Zafir de Cofem
Precio: 920.69
La central LYON REMOTE / ZAFIR / COMPACT Lyon permite conectar hasta un máximo de 15 repetidores, mediante una conexión de 4 hilos de 1,5 mm2 (dos de alimentación y dos de comunicación para la línea RS485). Los dos hilos de la línea RS485 se conectarán desde la central a los correspondientes repetidores. El conexionado de los repetidores se realiza como se muestra en la figura adjunta.
