# Rampa para pavimento elevado, sistema Gamaflor de Polygroup

- Propiedad del archivo: CONSTRUNARIO
- Formato: FIEBDC-3/2012
- Programa: Construnario Versión 3.51
- Fecha de los precios: 12/02/2024
- Divisa: EUR
- Código: polygroup-eu (18/03/2024)

**E11VV011** m2 Rampa para pavimento elevado, sistema Gamaflor de Polygroup.
Formación de rampa para suelo técnico elevado y registrable sistema Gamaflor realizada con paneles de aglomerado de alta densidad mayor o igual a 650 kg/m3, en módulos independientes, y con revestimiento exterior de seguridad antideslizante tipo Segurit. Soportes laterales e interiores con cuña de acero reforzada y terminada con encuentro de aluminio exterior. Totalmente terminada de acuerdo a la medida la superficie.

| Código | Ud | Descripción | Rendimiento | Precio | Importe |
|---|---|---|---|---|---|
| P08DW031 | m2 | Rampa para pavimento elevado, sistema Gamaflor de Polygroup. (material) | 1.050 | 303.6 | 318.78 |
| MOC001 | h | Oficial 1ª construcción (mano de obra) | 0.400 | 21.27 | 8.51 |
| MOC003 | h | Peón ordinario construcción (mano de obra) | 0.200 | 18.89 | 3.78 |
|  |  | Costes directos |  |  | 331.07 |
