# Panel perforado (rejilla ventilación), Gamaflor G-42 de Polygroup, 42% apertura, ajustable en altura. Alta resistencia e ignifugo

- Propiedad del archivo: CONSTRUNARIO
- Formato: FIEBDC-3/2012
- Programa: Construnario Versión 3.51
- Fecha de los precios: 12/02/2024
- Divisa: EUR
- Código: polygroup-eu (18/03/2024)

**E11VV031** m2 Panel perforado (rejilla ventilación), Gamaflor G-42 de Polygroup, 42% apertura, ajustable en altura. Alta resistencia e ignifugo.
Baldosa perforada de ventilación para pavimento elevado Gamaflor de la firma Polygroup de medidas 600x600 mm de lado y 48 mm de espesor total. Nervaduras internas en acero de 2 mm de espesor que le confiere alta resistencia a las cargas y con nervio de refuerzo perimetral; con parte superior de acero liso de 2 mm de espesor con perforaciones para permitir el paso de aire y unidas ambas por puntos de soldadura entre los puntos de contacto. Los aceros tendrán un tratamiento final de pintura especial al horno anticorrosión color gris y el conjunto de la pieza obtendrá una resistencia al fuego A1-s1 según UNE EN 13501:2002. El panel obtendrá una carga concentrada de 4,5 kN en superficie de 25x25 mm y una deflexión máxima de 2,5 mm. Clasificación L15 (Instalación en áreas sin tráfico de vehículos) acorde a ensayos de laboratorios, en conformidad con la norma EN 1253-2. La parte superior será completamente lisa con perforaciones para permitir el tráfico rodado sobre la baldosa. La baldosa será regulable en altura desde la parte superior, siendo compatibles con baldosas de pavimento elevado registrable de espesor de 30 a 45 mm. Se mantendrá porcentaje de apertura del 42% de manera uniforme para conseguir un caudal de impulsión de aire simétrico en toda la pieza. Posibilidad de incorporar regulador de caudal de aire o aletas direccionales.

| Código | Ud | Descripción | Rendimiento | Precio | Importe |
|---|---|---|---|---|---|
| P08DW001 | m2 | Panel perforado (rejilla ventilación), Gamaflor G-42 de Polygroup, 42% apertura, ajustable en altura. Alta resistencia e ignifugo. (material) | 1.050 | 240.35 | 252.37 |
| MOC001 | h | Oficial 1ª construcción (mano de obra) | 0.400 | 21.27 | 8.51 |
| MOC003 | h | Peón ordinario construcción (mano de obra) | 0.200 | 18.89 | 3.78 |
|  |  | Costes directos |  |  | 264.66 |
