# Panel perforado (rejilla ventilación), Gamaflor G-68 de Polygroup, 68% apertura, ajustable en altura. Alta resistencia e ignifugo

- Propiedad del archivo: CONSTRUNARIO
- Formato: FIEBDC-3/2012
- Programa: Construnario Versión 3.51
- Fecha de los precios: 12/02/2024
- Divisa: EUR
- Código: polygroup-eu (18/03/2024)

**E11VV033** m2 Panel perforado (rejilla ventilación), Gamaflor G-68 de Polygroup, 68% apertura, ajustable en altura. Alta resistencia e ignifugo.
Baldosa perforada de ventilación para pavimento elevado Gamaflor de la firma Polygroup de medidas 600x600 mm de lado y 55 mm de espesor total. Nervaduras internas en acero de 3 mm de espesor que le confiere la más alta resistencia a cargas y marco exterior que proporciona un refuerzo adicional. La rejilla se compone por aletas de acero de 2,5 mm de espesor que permite un flujo constante de aire. Los aceros tendrán tratamiento final de pintura especial al horno anticorrosión color gris y el conjunto de la pieza obtendrá una resistencia al fuego A1-s1 según UNE EN 13501:2002. El panel obtendrá una carga máxima de >22,2 kN y una clasificación al fuego A1 según norma europea EN 13501-1:2002. El panel perforado se apoyará directamente sobre la estructura de suelo técnico siendo compatibles con baldosas de pavimento elevado registrable. Se mantendrá porcentaje de apertura del 68% de manera uniforme para conseguir un caudal de impulsión de aire simétrico en toda la pieza. Posibilidad de incorporar regulador de caudal de aire o aletas direccionales.

| Código | Ud | Descripción | Rendimiento | Precio | Importe |
|---|---|---|---|---|---|
| P08DW003 | m2 | Panel perforado (rejilla ventilación), Gamaflor G-68 de Polygroup, 68% apertura, ajustable en altura. Alta resistencia e ignifugo. (material) | 1.050 | 379.5 | 398.48 |
| MOC001 | h | Oficial 1ª construcción (mano de obra) | 0.400 | 21.27 | 8.51 |
| MOC003 | h | Peón ordinario construcción (mano de obra) | 0.200 | 18.89 | 3.78 |
|  |  | Costes directos |  |  | 410.77 |
