# Isobuild Eco Block - adhesivo&mortero de acabado mineral

- Propiedad del archivo: CONSTRUNARIO
- Formato: FIEBDC-3/2012
- Programa: Construnario Versión 3.51
- Fecha de los precios: 28/02/2024
- Divisa: EUR

**01056_KER** kg Isobuild Eco Block - adhesivo&mortero de acabado mineral
Precio: 1.37
Adhesivo&Mortero de Acabado mineral eco-compatible monocomponente. Isobuild Eco Block se utiliza para la colocación de alta resistencia y el posterior alisado de bloques de hormigón celular. Garantiza la continuidad del aislamiento térmico para muros portantes y no portantes. Resistencia al fuego EI 180 según EN 13501-2. Interiores, exteriores. Código EAN: 8021704010562
