# Cuarzo mineral eco-compatible, referencia Quarzo 1.3 de Kerakoll

- Propiedad del archivo: CONSTRUNARIO
- Formato: FIEBDC-3/2012
- Programa: Construnario Versión 3.51
- Fecha de los precios: 28/02/2024
- Divisa: EUR

**01133_KER** kg Cuarzo mineral eco-compatible, referencia Quarzo 1.3 de Kerakoll
Precio: 0.75
Quarzo mineral eco-compatible calibrado de granulometría controlada, lavado y perfectamente seco. Quarzo 1.3 es idóneo como carga estructural y como espolvoreo en el sistema Factory multicapa y autonivelante Código EAN: 8021704011330
