# Mortero de acabado mineral, eco-compatible, referencia Rasobuild Eco Granello de Kerakoll. Blanco

- Propiedad del archivo: CONSTRUNARIO
- Formato: FIEBDC-3/2012
- Programa: Construnario Versión 3.51
- Fecha de los precios: 28/02/2024
- Divisa: EUR

**01844_KER** kg Mortero de acabado mineral, eco-compatible, referencia Rasobuild Eco Granello de Kerakoll. Blanco
Precio: 0.63
Mortero de acabado mineral, eco-compatible. Rasobuild Eco garantiza acabados superficiales de altos niveles de estabilidad dimensional en una única pasada. La elevada fluidez permite un acabado fratasado de grano fino y una aplicación veloz y segura. Idóneo para soportar pinturas y revestimientos decorativos orgánicos y minerales. Blanco. Código EAN: 8021704018445
