# Fijador eco-compatible para consolidar enfoscados viejos y friables, referencia Rasobuild Eco Consolidante de Kerakoll. Envase: 5 kg

- Propiedad del archivo: CONSTRUNARIO
- Formato: FIEBDC-3/2012
- Programa: Construnario Versión 3.51
- Fecha de los precios: 28/02/2024
- Divisa: EUR

**01867_KER** kg Fijador eco-compatible para consolidar enfoscados viejos y friables, referencia Rasobuild Eco Consolidante de Kerakoll. Envase: 5 kg
Precio: 4.46
Fijador eco-compatible para consolidar enfoscados viejos y friables. Rasobuild Eco Consolidante consolida los soportes que presentan una elevada porosidad y un espolvoreo superficial excesivo gracias a una elevada penetración. Mejora la adhesión de los posteriores ciclos de aplicación. Código EAN: 8021704018674
