# Mortero de rejuntado orgánico mineral eco-compatible, referencia Rasobuild Eco Stucco RP de Kerakoll. Envase: 5 kg

- Propiedad del archivo: CONSTRUNARIO
- Formato: FIEBDC-3/2012
- Programa: Construnario Versión 3.51
- Fecha de los precios: 28/02/2024
- Divisa: EUR

**02080_KER** kg Mortero de rejuntado orgánico mineral eco-compatible, referencia Rasobuild Eco Stucco RP de Kerakoll. Envase: 5 kg
Precio: 4.84
Mortero de rejuntado orgánico mineral eco-compatible para rejuntados de elevada flexibilidad y aspecto final completamente liso. Rasobuild Eco Stucco RP es idóneo para rejuntados y para el relleno de huecos y fisuras dimensionalmente estables. Específico como preparador de las paredes antes de la capa decorativa. Código EAN: 8021704020806
