# Flexibilizante al agua, referencia P5 Eco de Kerakoll. Envase: 5 kg

- Propiedad del archivo: CONSTRUNARIO
- Formato: FIEBDC-3/2012
- Programa: Construnario Versión 3.51
- Fecha de los precios: 28/02/2024
- Divisa: EUR

**02362_KER** kg Flexibilizante al agua, referencia P5 Eco de Kerakoll. Envase: 5 kg
Precio: 8.81
Flexibilizante al agua, eco-compatible, para la aditivación de altas prestaciones de morteros cementosos y micro-hormigones. P5 Eco incrementa la adhesión a los soportes, reduce la absorción de agua, mejora las características de compacidad y flexibilidad. Para lechadas de adherencia en las juntas de hormigonado y en las reparaciones. Interiores, exteriores. Código EAN: 8021704023623
