# Detergente ácido eco-compatible al agua, referencia Delta Plus Eco de Kerakoll. Envase: 24x1 kg

- Propiedad del archivo: CONSTRUNARIO
- Formato: FIEBDC-3/2012
- Programa: Construnario Versión 3.51
- Fecha de los precios: 28/02/2024
- Divisa: EUR

**02456_KER** kg Detergente ácido eco-compatible al agua, referencia Delta Plus Eco de Kerakoll. Envase: 24x1 kg
Precio: 15.56
Detergente ácido eco-compatible al agua para la limpieza de incrustaciones de cemento o cal, depósitos salinos o calcáreos. Delta Plus Eco consigue una acción detergente controlada compatible con los rejuntados minerales endurecidos y garantiza la completa eliminación de los residuos calcáreos. Código EAN: 8021704024569
