# Adhesivo orgánico mineral eco-compatible, referencia PU 70 de Kerakoll. Parte B, beige

- Propiedad del archivo: CONSTRUNARIO
- Formato: FIEBDC-3/2012
- Programa: Construnario Versión 3.51
- Fecha de los precios: 28/02/2024
- Divisa: EUR

**02783_KER** kg Adhesivo orgánico mineral eco-compatible, referencia PU 70 de Kerakoll. Parte B, beige
Precio: 26.39
Adhesivo orgánico mineral para la colocación de suelos de goma, PVC, moquetas, hierba sintética sobre soportes absorbentes y no absorbentes. PU 70 desarrolla un encolado tenaz y resistente al agua y a los lavados para la colocación segura de cualquier tipo de goma para uso civil, industrial y deportivo, PVC, moquetas, hierba sintética. Código EAN: 8021704027836
