# Llana americana larga de Kerakoll. Diente: 10 mm

- Propiedad del archivo: CONSTRUNARIO
- Formato: FIEBDC-3/2012
- Programa: Construnario Versión 3.51
- Fecha de los precios: 28/02/2024
- Divisa: EUR

**03218_KER** u Llana americana larga de Kerakoll. Diente: 10 mm
Precio: 42.76
Llanas de acero para la colocación con adhesivos eco-compatibles de baldosas cerámicas y piedras naturales. Código EAN: 8021704032182
