# Perfil decorativo, referencia Jolly SS de Kerakoll - Acero cepillado - 9x9 mm

- Propiedad del archivo: CONSTRUNARIO
- Formato: FIEBDC-3/2012
- Programa: Construnario Versión 3.51
- Fecha de los precios: 28/02/2024
- Divisa: EUR

**03231_KER** u Perfil decorativo, referencia Jolly SS de Kerakoll - Acero cepillado - 9x9 mm
Precio: 63.88
Perfiles decorativos de separación y ángulos para el acabado de revestimientos cerámicos. Código EAN: 8021704032311
