# Juntas PVC de Kerakoll: 13x8 mm - barras 2 m

- Propiedad del archivo: CONSTRUNARIO
- Formato: FIEBDC-3/2012
- Programa: Construnario Versión 3.51
- Fecha de los precios: 28/02/2024
- Divisa: EUR

**03299_KER** m Juntas PVC de Kerakoll: 13x8 mm - barras 2 m
Precio: 5.54
Perfiles preformados de PVC para el sellado de juntas de fraccionamiento y dilatación de superficies revestidas con cerámica o piedras naturales, colocadas con adhesivos eco-compatibles. Código EAN: 8021704032991
